# Ausführung Maßnahme 10E
Angebotsaufforderung (GAEB 90, DA83)
Vergabenummer: NOO-2026-0189
Währung: EUR
Auftraggeber: Autobahn GmbH des Bundes

## A2, km 35,6 - Gehölzpflanzung 10E
Datum: 17.06.26

### 00 Zufahrt herstellen

*Hinweis*
Erschwerte Zufahrt, gilt für alle folgenden Positionen
des Gesamtleistungsverzeichnis.
Alle Erschwernisse sind in die Einheitspreise
einzukalkulieren.

#### 00.00 Zufahrt

**00.00.0001 Zufahrt herstellen und unterhalten**
Die Zufahrt ist für den Zeitraum von fünf Jahren
herzustellen und zu unterhalten. Nach Bauende ist der
Zufahrtsweg nach vorheriger Absprache bei der
Endabnahme in den ursprünglichen Zustand
wiederherzustellen. Der Zustand des Weges ist eine
ungemähte, mehrjährige Wiese mit Kraut- und
Strauchaufwuchs (siehe Fotos im Anhang). Auf einem
Drittel der Wegefläche befindet sich eine Brombeerhecke
(etwa 80m²), welche zurückgeschnitten werden muss.
Länge des Weges: etwa 240 m.
Breite des Weges: etwa 3,50 m.
Menge: 1,000 Psch

### 01 A2 Landschaftsbau

#### 01.00 Baustelleneinrichtung

**01.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**01.00.0002 Baustelle räumen Dies. LV-Abschn.**
StL-Nr. 21910111202
Baustelle von allen Geräten, Anlagen, Einrichtungen und
dgl. räumen. Benutzte Flächen und Wege entsprechend dem
ursprünglichen Zustand herrichten. Soweit nicht für
bestimmte Leistungen für das Räumen der Baustelle gesonderte Positionen im Leistungsverzeichnis enthalten
sind, gilt die Pauschale
für alle Leistungen dieses Abschnittes des Leistungsverzeichnisses.
Menge: 1,000 Psch

**01.00.0003 Einholung Zufahrtsgenehmigung**
Einholung einer Zufahrtsgenehmigung des Eigentümers
bzw. Bewirtschafters der an der Kompensationsfläche
angrenzenden landwirtschaftlich genutzten Flächen und
vor Arbeitsbeginn dem AG vorlegen. Die
Zufahrtsgenehmigung liegt vor und ist durch den AG
gesichert.
Menge: 1,000 St

**01.00.0004 Zustandserfassung erstellen**
Vor Baubeginn ist für alle an die zu bearbeitenden
Kompensationsflächen relevanten angrenzenden Wege,
Zufahrten, Einfriedungen, forst- und
landwirtschaftlichen genutzte Flächen, Einbauten (wie
Hinweisschilder, Fahrzeugrückhaltesysteme, WSZ der
Autobahnen, Markierungssteine, Rohrleitungskennzeichen
für Gas-, Wasser- und Abwasserleitungen) eine
Zustandserfassung vorzunehmen. Zustandserfassung mit
geeigneten Mitteln (z.B. Fotodokumentation)
durchführen. Vor Benutzung ist durch den AN, gemeinsam
mit dem Baulastträger (Wegeeigentümer) der Zustand mit
Lageplan und Fotos in einem Vermerk festzuhalten und
vom Baulastträger anerkennen zu lassen.
Eine Ausfertigung der Unterlage ist der Bauüberwachung
des AG vor Bauausführung vorzulegen.
Menge: 1,000 St

#### 01.01 Materiallieferung

**01.01.0001 Austauschboden liefern für Pflanzgruben.**
Austauschboden für Pflanzgruben liefern.
Abmessungen der Pflanzgrube:
(B* L *T) 0,4m* 0,4m* 0,4m.
Pflanzensubstrat für Oberbodenverbesserung besteht aus
homogenem Bodensubstrat für Rasenansaat und
Gehölzpflanzungen mit erhöhtem Anteil an Dauerhumus und
Gefüge stabiler Struktur.
pH-Wert: 6,5 bis 7,2.
Org. Substanz: etwa 8 bis 12 %.
Max. Belastung: lehmigen Boden BG 4a/5a DIN
18915:2018-06 (Prüfung nach BBodSchV).
Fraktionierung: K 0/25.
Salzgehalt: < 0,5 %.
Zusammensetzung: 40 % Kompost RAL gütegesichert,
20 % Rindenhumus RAL gütegesichert, 40 % lehmiger Boden
entsprechend 18915:2018-06.
Bodengruppe 5a (> 40 % d < 0,063 mm/ < 60% d > 0,2 mm).
Bodengruppe 4a (> 15 - 14 % d < 0,063 mm/ < 40% d >
0,2).
Menge: 34,000 m3

**01.01.0002 Rindenmulch liefern.**
Rindenmulch liefern.
Rindenmulch= Nadelholzrinde 10/80mm,
C/N- Verhältnis >60,
Rindenmulch mit dem RAL-Gütezeichen
"Rinde für Pflanzenbau" (RAL-GZ-250/1).
Nachweis mit Prüfprotokoll der Gütesicherung
vor Einbau des Materials vorlegen und für
die Gesamtmenge anhand der Lieferscheine
nachweisen.
Menge: 136,000 m3

**01.01.0003 Organischen Dünger liefern. Hornspäne.**
Organischen Dünger(Hornspäne)liefern.
Dünger aus rein organischen Bestandteilen
liefern. Art des Düngers= Hornspäne, grob,
5-10mm. Mindestgehalt= 14 v.H.N.
Menge: 12,000 kg

**01.01.0004 Mineraldünger liefern NPKMg-Dünger*Langz. 12 Monate**
StL-Nr. 22110711412
Mineraldünger liefern.
NPKMg-Dünger, mind. 14 v. H. N, chloridarm.
Dünger mit Langzeitwirkung, umhüllt, 12 Monate.
Menge: 12,000 kg
Zuordnung: 107

#### 01.02 Vorarbeiten, Bodenaufbereitung

**01.02.0001 Übergabe Absteckung**
Übergabe Absteckung an AN durch AG.
Sicherung der Absteckung der Leitungstrassen durch AN
nach Übergabe durch AG.
Menge: 1,000 Psch

**01.02.0002 Abfall aufnehmen*Entsorgen geson.**
Abfall von der Oberfläche aufnehmen. Gemischte Abfälle
nach Stoffgruppen sortieren.
Fläche 'gesamtes Baufeld, Gesamtfläche 1259 m²'

Abfall nach den gesetzlichen Vorschriften fachgerecht
entsorgen. Entsorgen wird nicht gesondert vergütet.
Menge: 0,500 m³

**01.02.0003 Vegetationsfläche mulchmähen*Mähgut Verw. AN**
Vegetationsfläche vor Beginn der Pflanzarbeiten
mulchmähen. Aufwuchshöhe bis 0,1 m.
Fläche '1259 m²'

Mähgut der Verwertung nach Wahl des AN zuführen.
Menge: 1359,000 m²

**01.02.0004 Verfestigte Bodenfläche aufreißen*kreuzw. aufreißen**
StL-Nr. 2181071029991
Verfestigte Bodenfläche aufreißen.
Bodenfläche '1259 m² '
Aufreißtiefe '"0,8 m "'
Max. Abstand der Aufreißspuren '"0,3 m"'

Fläche kreuzweise aufreißen.
Menge: 1359,000 m2

**01.02.0005 Pflanzfläche bearbeiten Pflügen und Grubbern bis 30 cm tief.**
Pflanzflächen'1259 m² ' bearbeiten.
Die Pflanzflächen sind 30 cm tief
zu pflügen und saatbettfertig zu grubbern.
Die Bearbeitung der Pflanzflächen hat so zu
erfolgen, dass die Pflanzung der Gehölze
vorbereitet ist.
Menge: 1359,000 m²

**01.02.0006 Pflanzriefe anlegen**
Pflanzriefe als 0,4 m breiten, bewuchsfreien Streifen
anlegen.
Menge: 528,000 m

**01.02.0007 Pflanzstellen im Gelände kennzeichnen**
Pflanzstellen im Gelände nach Unterlagen
des AG (Pflanzplan), getrennt nach 3-jährig
verschulten Sämlingen und Sträuchern,
mit unterschiedlichen Pfählen deutlich
sichtbar kennzeichnen.
Markierung der Pflanzeinheiten bis zur
Pflanzung vorhalten.
Menge: 1,000 Psch

**01.02.0008 Pflanzloch herstellen Mit Spaten.**
Pflanzloch mit Spaten herstellen,
Maße (DU*T),  0,4m * 0,4m * 0,4m
Pflanzloch für 3-jährig verschulten Sämling.
Leistung einschließlich aller Nebenarbeiten.
Menge: 528,000 St

**01.02.0009 Austauschsubstrat einbauen Aufmaß Pfl.grube.**
Pflanzsubstrat in Pflanzgrube einbauen.
Pflanzsubstrat nach Unterlagen des AG liefern.
Abgerechnet wird nach Größe der Pflanzgrube.
Abmessungend der Pflanzgrube:
(B*L*T), 0,4m* 0,4m* 0,4m. Pflanzloch herstellen.
Pflanzloch mit Spaten herstellen,
Maße (DU*T),  0,4m * 0,4m
Pflanzloch für 3-jährig verschulten Sämling.
Leistung einschließlich aller Nebenarbeiten.
Menge: 34,000 m³

#### 01.03 Gehölzlieferung

*Hinweis*
Für die Bepflanzung sind ausschließlich gebietseigene,
zertifitierte Gehölze gemäß Dakks-Zertifizierung zu
verwenden. Der Zertifizierungsnachweis (17-stellige
Erntereferenznummer) ist bieterseitig zu erbringen.
Der Nachweis muss vor und im Rahmen der
Pflanzenlieferung erbracht und der Bauleitung oder dem
Auftraggeber vorgelegt werden.
Der Gehölzlieferant ist in das Baustoffverzeichnis
(vgl. Anlage zum Leistungsverzeichnis) einzutragen.
Sind Pflanzenarten aus dem benannten Vorkommensgebiet
(VkG) am Markt nicht erhältlich, ist die Lieferung von
Artenersatz desselben VkG oder aus benachbarten VkG
möglich, Artenersatz ist grundsätzlich 30 Tage vor der
Lieferung mit der Bauleitung oder dem Auftraggeber
abzustimmen.

**01.03.0001 Carpinus betulus liefern 3j.v.S 1/2 80-120*VkG 2 HkG 806 02**
Carpinus betulus (Hainbuche) liefern.
Jungpflanze, 3-jährig verpflanzter Sämling, 1/2, 80
bis 120 cm.
Vorkommensgebiet 2, Mittel- und Ostdeutsches Tief- und
Hügelland. Herkunftsgebiet Mittel- und Ostdeutsches
Tief- und Hügelland, 806 02.
Menge: 70,000 St

**01.03.0002 Rosa canina liefern 2jv.S. 1/1 50-80*VkG 2**
StL-Nr. 21810451712
Rosa canina (Hundsrose) liefern.
Jungpflanze, 2-jährig verpflanzter Sämling, 1/1, 50
bis 80 cm.
Vorkommensgebiet 2, Mittel- und Ostdeutsches Tief- und
Hügelland.
Menge: 70,000 St

**01.03.0003 Viburnum lantana liefern 3j.v.S 1/2 50-80**
StL-Nr. 21810472319
Viburnum lantana (Wolliger Schneeball) liefern.
Jungpflanze, 3-jährig verpflanzter Sämling, 1/2, 50
bis 80 cm.
Regionales Vorkommen 'Regionales Vorkommen '
Menge: 70,000 St

**01.03.0004 Quercus petraea liefern l.Hei 80-100*VkG 2 HkG 818 05**
StL-Nr. 218104501040205
Quercus petraea (Traubeneiche) liefern.
Leichter Heister, 80 bis 100 cm.
Vorkommensgebiet 2, Mittel- und Ostdeutsches Tief- und
Hügelland.
Herkunftsgebiet Mitteldeutsches Tief- und Hügelland,
818 05.
Menge: 19,000 St
Zuordnung: 104

**01.03.0005 Crataegus monogyna liefern 2j.v.S 1/1 50-80*VkG 2**
StL-Nr. 21810414312
Crataegus monogyna (Weißdorn) liefern.
Jungpflanze, 2-jährig verpflanzter Sämling, 1/1, 50
bis 80 cm.
Vorkommensgebiet 2, Mittel- und Ostdeutsches Tief- und
Hügelland.
Menge: 70,000 St

**01.03.0006 Prunus spinosa liefern 2j.v.S 1/1 50-80*VkG 2**
StL-Nr. 21810443912
Prunus spinosa (Schlehe) liefern.
Jungpflanze, 2-jährig verpflanzter Sämling, 1/1, 50
bis 80 cm.
Vorkommensgebiet 2, Mittel- und Ostdeutsches Tief- und
Hügelland.
Menge: 70,000 St
Zuordnung: 104

**01.03.0007 Corylus avellana liefern 2j.v.S 1/1 50-80*VkG 2**
Corylus avellana (Hasel) liefern.
Jungpflanze, 2-jährig verpflanzter Sämling, 1/1, 50
bis 80 cm.
Vorkommensgebiet 2, Mittel- und Ostdeutsches Tief- und
Hügelland.
Menge: 70,000 St

**01.03.0008 Cornus mas liefern v.Str 3Tr. 60-100**
Cornus mas (Kornelkirsche) liefern.
Verpflanzter Strauch, 3 Triebe, 60 bis
100cm.Vorkommensgebiet 2, Mittel- und Ostdeutsches
Tief- und Hügelland.Herkunftsgebiet Mitteldeutsches
Tief- und Hügelland.
Menge: 70,000 St

**01.03.0009 Acer campestre liefern l.Hei 80-100*VkG 2**
StL-Nr. 2181040010202
Acer campestre (Feldahorn) liefern.
Leichter Heister, 80 bis 100 cm.
Vorkommensgebiet 2, Mittel- und Ostdeutsches Tief- und
Hügelland.
Menge: 19,000 St
Zuordnung: 104

#### 01.04 Vegetationstechnische Arbeiten

**01.04.0001 Gehölze pflanzen**
Gehölze pflanzen(Sträucher
und Heister.)
Gehölze pflanzen in hergestelltes
Pflanzloch. Maße (DU*T) 0,4m * 0,4m *0,4m.
Gehölz liefern wird gesondert vergütet.
Organischen Dünger (Hornspäne) jeweils zur Pflanzung in
das Pflanzloch einarbeiten.
Menge: 528,000 St

**01.04.0002 Gehölzfläche mulchen*Nadelholz.10/80mm**
StL-Nr. 216807362090290
Fläche gleichmäßig dick mulchen.
Fläche '211,20 m² '

Mulchstoff = Nadelholzrinde 10/80 mm.
'Mulchschicht '"0,10 m "
Menge: 211,200 m2

**01.04.0003 Bodenaushub verteilen**
Bodenaushub zwischen Gehölzflächen und Zäunungen
flächig gleichmäßig verteilen.
Menge: 33,000 m³

*Hinweis*
Der Dünger ist auszubringen bevor die Bewässerungsgänge
durchgeführt werden.

**01.04.0004 Dünger ausbringen NPKMg-Dünger*20 g/Gehölz**
Dünger ausbringen und einarbeiten. Dünger liefern wird
gesondert vergütet. NPKMg-Dünger, mind. 14 v.H. N,
chloridarm.
Ausbringmenge = 20 g/Gehölz ins Pflanzloch.
Menge: 528,000 St

**01.04.0005 Fuchsröhren herstellen**
Fuchsröhren herstellen und in Wildverbissschutzzaun
diebstahlsicher einbauen. Aufbau der Röhre aus einem
Teilstück eines muffenlosen Kanalrohrs aus
Feinsteinzeug, DN 200 bis max. DN 250,
Länge des Teilstücks mind. 50 cm, max. 70 cm,
oberflächen- bzw. niveaugleich in den
Wildverbissschutzzaun
einfügen und mittels Pflöcken aus Robinienholz sowie
verrödelter Drahtverspannung gegen Verrutschen und
Entwenden sichern.
Pflocklänge 50 - 70 cm, DU mind. 6 - 8 cm. Absteckung
der Einbaustelle in der Örtlichkeit nach Vorgabe des
zuständigen Revierförsters.
Menge: 4,000 St

**01.04.0006 Köderboxen liefern und aufstellen**
Verschließbare Nagerköderstationen liefern und jeweils
5 Stationen auf jede der zwei Pflanzflächen aufstellen.
Kunststoffbox Farbe schwarz, mit Erdanker V2A zur
sicheren Befestigung im Boden;
Nach der Aufstellung erfolgt eine sofortige
Erstbefüllung mit dem Ködermittel. Diese Befüllung wird
nicht gesondert vergütet.
Zu bekämpfen sind Erd-, Rötel-, Scher- und/oder
Feldmäuse nach Anwendungsvorschrift des Herstellers.
Wirkstoff: zugelassenes Mittel nach Wahl des AN
Die Aufstellung der Boxen erfolgt entsprechend der
Befallsdichte. Die Stationierung wird vor Ort durch den
AG festgelegt.
Kunststoff-Köderstation für Rodentizide, keine
Gefährdung anderer Tiere durch eine geschützte
Ausbringung. Schützt Köder vor Witterungseinflüssen,
ist unzerbrechlich und wildschweinsicher. Eingefüllte
Köder sind durch Verschlussmechanismus gegen Verstreuen
gesichert. Keine Umweltgefährdung und Belastung des
Bodens oder Oberbodenwassers. Öffnungsweite: 35 mm.
Maße: 180 mm x 410 mm. Gewicht: 1,2 kg.
Menge: 4,000 St

**01.04.0007 Wildverbissschutzzaun herstellen**
Wildverbissschutzzaun mit Z- Profil herstellen.
Zaun in Pflugfurche errichten, nach Abschluss der
Arbeiten Grasnarbe umschlagen bzw. Pflugfurche mit
Boden verfüllen.
Drahtgeflecht grundsätzlich auf der Maßanahmenfläche
abgewandten Pfahlseite anordnen und befestigen.

Zaunhöhe 2,00 m, Pfostenlänge 2,70 m, Z-Profil-Pfosten
aus starkverzinktem Bandstahl, Materialstärke
mindestens 1,5 mm. Zaunpfosten mindestens 70 cm tief in
den Boden (Bodenklasse 1, 3-5) eingraben. Jeder 10.
Pfosten und alle Eckpfosten sind doppelseitig zu
verstreben.

Knotengeflecht aus glattem Draht 2 mm, dickverzinkt,
Kopf- und Fußdraht 2,5 mm, Anzahl der waagerechten
Drähte 25 Stück. In den unteren 80 cm Abstand
gleich/kleiner 8 cm. Senkrechter Abstand höchstens 15
cm. Reißfestigkeit der waagerechten Drähte mindestens
1150 N/mm².

Pro Feld Einsetzen eines 70 cm Langen Metall-Heringes
mit Einhängeöse, 2,5 mm Wandstärke.
Befestigen des unteren waagerechten Drahtes an Pfosten
und Hering. Sichern gegen Schwarzwild mit
dickverzinktem Stacheldraht mit aufgesetzten
Stachelspitzen, unter dem Zaungeflecht mitführen und an
den Pfosten befestigen.

Spanndraht (DU 2,5 mm, starkverzinkt) als Sprungdraht
über dem Pfostenende (2,00 m über OK Gelände) führen,
spannen und ankrampen.
Verbindung der Geflechtbahnen durch Spannschlösser,
alle Verbindungselemente nach DIN EN ISO 1461
feuerverzintk (stückverzinkt)
Menge: 200,000 m

**01.04.0008 Greifvogelstange liefern und aufstellen**
Greifvogelstange aus Robinienholz geschält, standfest
herstellen.
Auf dem Stangenende ein 30 cm langes halbrundes Querholz, Durchmesser 5 bis 6 cm, mit Streben im Winkel von
90 Grad kippsicher befestigen. Die Positionierung der
Greifvogelstange erfolgt in der Örtlichkeit in
Abstimmung mit dem AG (Bauüberwachung). Die Stange ist
mind.1 Meter tief einzubauen.
Länge '"5m "'
'Zopf-Durchmesser '"0,2m "
Menge: 1,000 St

**01.04.0009 Gattertor herstellen Tor herstellen. Breite =3m, Höhe = 2m. Material wie Zaun**
Bewegliches Zaunfeld aus Holz als Zugang (Tor/ Tür) zur
Pflanzfläche herstellen und für die Dauer des
Pflegezeitraumes unterhalten.
Rahmenbreite: 3,0 m, Rahmenhöhe: 2,0 m, mit
Verstrebung.
Material = Nadelholz, 10 cm * 3 cm, geschält
Draht wie Zaun.
Incl. aller Kleinteile, Boden- und Nebenarbeiten.
Menge: 1,000 St

### 02 Fertigstellungspflege (2027)

#### 02.00 Baustelleneinrichtung

**02.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**02.00.0002 Baustelle räumen Dies. LV-Abschn.**
StL-Nr. 21910111202
Baustelle von allen Geräten, Anlagen, Einrichtungen und
dgl. räumen. Benutzte Flächen und Wege entsprechend dem
ursprünglichen Zustand herrichten. Soweit nicht für
bestimmte Leistungen für das Räumen der Baustelle gesonderte Positionen im Leistungsverzeichnis enthalten
sind, gilt die Pauschale
für alle Leistungen dieses Abschnittes des Leistungsverzeichnisses.
Menge: 1,000 Psch

#### 02.01 Pflegearbeiten

*Hinweis*
Es sind 6 Bewässerungsgänge im Zeitraum der
Fertigstellungspflege vorgesehen. Die Menge von 20
Liter pro Gehölz ist jeweils in 2 Gaben per Hand mit
Wasserschlauch oder Vergleichbares zu
verabreichen.
Berechnung zur Bewässerungsmenge:
528 Pflanzen multipliziert mit 20 Liter Wasser ergeben
etwa 11 m³ Wasser für die gesamte Bewässerungsmenge.
Die Bewässerungstechnologie ist nach Wahl des AN
anzupassen und durchzuführen.

**02.01.0001 Einzelgehölz wässern 20 Liter*Fertigst.pflege**
Einzelgehölz wässern, Wasser liefern. Bodenart, Exposition und Standort nach Unterlagen des AG. Wurzelraum
ausreichend durchfeuchten.
Gehölz 'verpflanzter Strauch sowie 2- und 3-jährig
verpflanzter Sämling  '

Mindestwassermenge je Pflanze pro Wässerungsgang = 20
Liter.
1. Wässerungsgang während der Fertigstellungspflege.
Menge: 11,000 m³

**02.01.0002 Einzelgehölz wässern 20 Liter*Fertigst.pflege**
Einzelgehölz wässern, Wasser liefern. Bodenart, Exposition und Standort nach Unterlagen des AG. Wurzelraum
ausreichend durchfeuchten.
Gehölz 'verpflanzter Strauch sowie 2- und 3-jährig
verpflanzter Sämling  '

Mindestwassermenge je Pflanze pro Wässerungsgang = 20
Liter.
2. Wässerungsgang während der Fertigstellungspflege.
Menge: 11,000 m³

**02.01.0003 Einzelgehölz wässern 20 Liter*Fertigst.pflege**
Einzelgehölz wässern, Wasser liefern. Bodenart, Exposition und Standort nach Unterlagen des AG. Wurzelraum
ausreichend durchfeuchten.
Gehölz 'verpflanzter Strauch sowie 2- und 3-jährig
verpflanzter Sämling  '

Mindestwassermenge je Pflanze pro Wässerungsgang = 20
Liter.
3. Wässerungsgang während der Fertigstellungspflege.
Menge: 11,000 m³

**02.01.0004 Einzelgehölz wässern 20 Liter*Fertigst.pflege**
Einzelgehölz wässern, Wasser liefern. Bodenart, Exposition und Standort nach Unterlagen des AG. Wurzelraum
ausreichend durchfeuchten.
Gehölz 'verpflanzter Strauch sowie 2- und 3-jährig
verpflanzter Sämling  '

Mindestwassermenge je Pflanze pro Wässerungsgang = 20
Liter.
4. Wässerungsgang während der Fertigstellungspflege.
Menge: 11,000 m³

**02.01.0005 Einzelgehölz wässern 20 Liter*Fertigst.pflege**
Einzelgehölz wässern, Wasser liefern. Bodenart, Exposition und Standort nach Unterlagen des AG. Wurzelraum
ausreichend durchfeuchten.
Gehölz 'verpflanzter Strauch sowie 2- und 3-jährig
verpflanzter Sämling  '

Mindestwassermenge je Pflanze pro Wässerungsgang = 20
Liter.
5. Wässerungsgang während der Fertigstellungspflege.
Menge: 11,000 m³

**02.01.0006 Einzelgehölz wässern 20 Liter*Fertigst.pflege**
Einzelgehölz wässern, Wasser liefern. Bodenart, Exposition und Standort nach Unterlagen des AG. Wurzelraum
ausreichend durchfeuchten.
Gehölz 'verpflanzter Strauch sowie 2- und 3-jährig
verpflanzter Sämling  '

Mindestwassermenge je Pflanze pro Wässerungsgang = 20
Liter.
6. Wässerungsgang während der Fertigstellungspflege.
Menge: 11,000 m³

**02.01.0007 Pflanzriefe pflegen 1. Pflegegang*Fertigst.pflege**
Pflanzriefe pflegen, 0,4 m breit.

Mittlerer Gehölzbestand mit 1 Stück je laufender Meter.
1. Pflegegang. Während der Fertigstellungspflege.
Pflanzenriefe durchgängig 'jäten und abgetrennte Teile
unerwünschten Aufwuches der Verwertung nach Wahl des AN
zuführen.'
Menge: 528,000 m

**02.01.0008 Pflanzriefe pflegen 2. Pflegegang*Fertigst.pflege**
Pflanzriefe pflegen, 0,4 m breit.

Mittlerer Gehölzbestand mit 1 Stück je laufender Meter.
2. Pflegegang. Während der Fertigstellungspflege.
Pflanzenriefe durchgängig 'jäten und abgetrennte Teile
unerwünschten Aufwuches der Verwertung nach Wahl des AN
zuführen.'
Menge: 528,000 m

**02.01.0009 Pflanzriefe pflegen 3. Pflegegang*Fertigst.pflege**
Pflanzriefe pflegen, 0,4 m breit.

Mittlerer Gehölzbestand mit 1 Stück je laufender Meter.
3. Pflegegang. Während der Fertigstellungspflege.
Pflanzenriefe durchgängig 'jäten und abgetrennte Teile
unerwünschten Aufwuches der Verwertung nach Wahl des AN
zuführen.'
Menge: 528,000 m

**02.01.0010 Mäuseköderboxen kontrollieren und ggf. nachfüllen. 1. Kontrolldurchgang, Während der Fertigstellungspflege.**
Köderboxen mit den Köderpads (Wirkstoff: 0,029 g/kg
Brodifacoum) kontrollieren und ggf.
nachfüllen.
1. Kontrolldurchgang. Während
der Fertigstellungspflege.
Prüfprotokoll anfertigen.
Menge: 4,000 St

**02.01.0011 Mäuseköderboxen kontrollieren und ggf. nachfüllen. 2. Kontrolldurchgang, Während der Fertigstellungspflege.**
Köderboxen mit den Köderpads (Wirkstoff: 0,029 g/kg
Brodifacoum) kontrollieren und ggf.
nachfüllen.
2. Kontrolldurchgang. Während
der Fertigstellungspflege.
Prüfprotokoll anfertigen.
Menge: 4,000 St

**02.01.0012 Mäuseköderboxen kontrollieren und ggf. nachfüllen. 3. Kontrolldurchgang, Während der Fertigstellungspflege.**
Köderboxen mit den Köderpads (Wirkstoff: 0,029 g/kg
Brodifacoum) kontrollieren und ggf.
nachfüllen.
3. Kontrolldurchgang. Während
der Fertigstellungspflege.
Prüfprotokoll anfertigen.
Menge: 4,000 St

**02.01.0013 Fuchsröhren kontrollieren und reinigen.**
Fuchsröhren auf Schäden kontrollieren.
Beschädigte Bereiche reparieren.
Verschmutzungen sind zu beseitigen.
Während der Fertigstellungspflege bei
jedem der 3 Pflegegänge.
Menge: 1,000 Psch

**02.01.0014 Zaunkontrolle durchführen**
Zaunkontrolle durchführen.
Menge: 3,000 St

**02.01.0015 Beschädigten Zaun wiederherstellen**
Beschädigten Wildverbissschutzzaun wiederherstellen.
Zu reparierende / defekte Teile ersetzen.
Menge: 10,000 m

*Hinweis*
Alle Innenbereiche der Zäunungen sind in einer
Breite von einem Meter zu mähen. Zuzüglich sind
die Außenbereiche des WVSZ in einer Breite von
einem Meter zu mähen.

**02.01.0016 Rasen mähen*1. Pflegegang**
Rasen mähen. Rasen im Bereich der Zäunungen von außen 1
m mähen.Mähfläche '200 m²'

1. Pflegegang. Während der Fertigstellungspflege.
Mähgut bleibt liegen.
Menge: 200,000 m²

**02.01.0017 Rasen mähen*2. Pflegegang**
Rasen mähen. Rasen im Bereich der Zäunungen von außen 1
m mähen.Mähfläche '200 m²'

2. Pflegegang. Während der Fertigstellungspflege.
Mähgut bleibt liegen.
Menge: 200,000 m²

**02.01.0018 Rasen mähen*3. Pflegegang**
Rasen mähen. Rasen im Bereich der Zäunungen von außen 1
m mähen.Mähfläche '200 m²'

3. Pflegegang. Während der Fertigstellungspflege.
Mähgut bleibt liegen.
Menge: 200,000 m²

**02.01.0019 Aufwuchs mähen.*1. Pflegegang**
Aufwuchs mähen. Aufwuchs zwischen den
Pflanzreihen mähen. Höhe 0,10m.
Mähfläche '1147,8 m²'

1. Pflegegang. Während der
Fertigstellungspflege. Mähgut bleibt
liegen.
Menge: 1147,800 m²

**02.01.0020 Aufwuchs mähen.*2. Pflegegang**
Aufwuchs mähen. Aufwuchs zwischen den
Pflanzreihen mähen. Höhe 0,10m.
Mähfläche '1147,8 m²'

2. Pflegegang. Während der
Fertigstellungspflege. Mähgut bleibt
liegen.
Menge: 1147,800 m²

**02.01.0021 Aufwuchs mähen.*3. Pflegegang**
Aufwuchs mähen. Aufwuchs zwischen den
Pflanzreihen mähen. Höhe 0,10m.
Mähfläche '1147,8 m²'

3. Pflegegang. Während der
Fertigstellungspflege. Mähgut bleibt
liegen.
Menge: 1147,800 m²

### 03 Entwicklungspflege 1. Jahr (2028)

#### 03.00 Baustelleneinrichtung

**03.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**03.00.0002 Baustelle räumen Dies. LV-Abschn.**
StL-Nr. 21910111202
Baustelle von allen Geräten, Anlagen, Einrichtungen und
dgl. räumen. Benutzte Flächen und Wege entsprechend dem
ursprünglichen Zustand herrichten. Soweit nicht für
bestimmte Leistungen für das Räumen der Baustelle gesonderte Positionen im Leistungsverzeichnis enthalten
sind, gilt die Pauschale
für alle Leistungen dieses Abschnittes des Leistungsverzeichnisses.
Menge: 1,000 Psch

#### 03.01 Pflegearbeiten

*Hinweis*
Es sind 6 Bewässerungsgänge im Zeitraum der
Entwicklungspflege vorgesehen. Die Menge von 20 Liter
pro Gehölz ist jeweils in 2 Gaben zu verabreichen.
Berechnung zur Bewässerungsmenge:
528 Pflanzen multipliziert mit 20 Liter Wasser ergeben
etwa 11 m³ Wasser für die gesamte Bewässerungsmenge.
Die Bewässerungstechnologie ist nach Wahl des AN
anzupassen und durchzuführen.

**03.01.0001 Einzelgehölz wässern 20 Liter*Entwicklungspflege**
Einzelgehölz wässern, Wasser liefern. Bodenart, Exposition und Standort nach Unterlagen des AG. Wurzelraum
ausreichend durchfeuchten.
Gehölz 'verpflanzter Strauch sowie 2- und 3-jährig
verpflanzter Sämling  '

Mindestwassermenge je Pflanze pro Wässerungsgang = 20
Liter.
1. Wässerungsgang während der Entwicklungspflege .
Menge: 11,000 m³

**03.01.0002 Einzelgehölz wässern 20 Liter*Entwicklungspflege**
Einzelgehölz wässern, Wasser liefern. Bodenart, Exposition und Standort nach Unterlagen des AG. Wurzelraum
ausreichend durchfeuchten.
Gehölz 'verpflanzter Strauch sowie 2- und 3-jährig
verpflanzter Sämling  '

Mindestwassermenge je Pflanze pro Wässerungsgang = 20
Liter.
2. Wässerungsgang während der Entwicklungspflege.
Menge: 11,000 m³

**03.01.0003 Einzelgehölz wässern 20 Liter*Entwicklungspflege**
Einzelgehölz wässern, Wasser liefern. Bodenart, Exposition und Standort nach Unterlagen des AG. Wurzelraum
ausreichend durchfeuchten.
Gehölz 'verpflanzter Strauch sowie 2- und 3-jährig
verpflanzter Sämling  '

Mindestwassermenge je Pflanze pro Wässerungsgang = 20
Liter.
3. Wässerungsgang während der Entwicklungspflege.
Menge: 11,000 m³

**03.01.0004 Einzelgehölz wässern 20 Liter*Entwicklungspflege**
Einzelgehölz wässern, Wasser liefern. Bodenart, Exposition und Standort nach Unterlagen des AG. Wurzelraum
ausreichend durchfeuchten.
Gehölz 'verpflanzter Strauch sowie 2- und 3-jährig
verpflanzter Sämling  '

Mindestwassermenge je Pflanze pro Wässerungsgang = 20
Liter.
4. Wässerungsgang während der Entwicklungspflege.
Menge: 11,000 m³

**03.01.0005 Einzelgehölz wässern 20 Liter*Entwicklungspflege**
Einzelgehölz wässern, Wasser liefern. Bodenart, Exposition und Standort nach Unterlagen des AG. Wurzelraum
ausreichend durchfeuchten.
Gehölz 'verpflanzter Strauch sowie 2- und 3-jährig
verpflanzter Sämling  '

Mindestwassermenge je Pflanze pro Wässerungsgang = 20
Liter.
5. Wässerungsgang während der Entwicklungspflege.
Menge: 11,000 m³

**03.01.0006 Einzelgehölz wässern 20 Liter*Entwicklungspflege**
Einzelgehölz wässern, Wasser liefern. Bodenart, Exposition und Standort nach Unterlagen des AG. Wurzelraum
ausreichend durchfeuchten.
Gehölz 'verpflanzter Strauch sowie 2- und 3-jährig
verpflanzter Sämling  '

Mindestwassermenge je Pflanze pro Wässerungsgang = 20
Liter.
6. Wässerungsgang während der Entwicklungspflege.
Menge: 11,000 m³

**03.01.0007 Pflanzriefe pflegen*mit 1 St. pro Meter 1. Pflegegang*Entwicklungspfl.**
Pflanzriefe pflegen, 0,4 m breit.

Mittlerer Gehölzbestand mit 1 Stück je laufender Meter.
1. Pflegegang. Während der Entwicklungspflege.
Pflanzenriefe durchgängig 'jäten und abgetrennte Teile
unerwünschten Aufwuches der Verwertung nach Wahl des AN
zuführen.'
Menge: 528,000 m

**03.01.0008 Pflanzriefe pflegen*mit 1 St. pro Meter 2. Pflegegang*Entwicklungspfl.**
Pflanzriefe pflegen, 0,4 m breit.

Mittlerer Gehölzbestand mit 1 Stück je laufender Meter.
2. Pflegegang. Während der Entwicklungspflege.
Pflanzenriefe durchgängig 'jäten und abgetrennte Teile
unerwünschten Aufwuches der Verwertung nach Wahl des AN
zuführen.'
Menge: 528,000 m

**03.01.0009 Pflanzriefe pflegen*mit 1 St. pro Meter 3. Pflegegang*Entwicklungspfl.**
Pflanzriefe pflegen, 0,4 m breit.

Mittlerer Gehölzbestand mit 1 Stück je laufender Meter.
3. Pflegegang. Während der Entwicklungspflege.
Pflanzenriefe durchgängig 'jäten und abgetrennte Teile
unerwünschten Aufwuches der Verwertung nach Wahl des AN
zuführen.'
Menge: 528,000 m

**03.01.0010 Mäuseköderboxen kontrollieren und ggf. nachfüllen. 1. Kontrolldurchgang, Während der Entwicklungspflege.**
Köderboxen mit den Köderpads (Wirkstoff: 0,029 g/kg
Brodifacoum) kontrollieren und ggf.
nachfüllen.
1. Kontrolldurchgang. Während
der Entwicklungspflege.
Prüfprotokoll anfertigen.
Menge: 4,000 St

**03.01.0011 Mäuseköderboxen kontrollieren und ggf. nachfüllen. 2. Kontrolldurchgang, Während der Entwicklungspflege.**
Köderboxen mit den Köderpads (Wirkstoff: 0,029 g/kg
Brodifacoum) kontrollieren und ggf.
nachfüllen.
2. Kontrolldurchgang. Während
der Entwicklungspflege.
Prüfprotokoll anfertigen.
Menge: 4,000 St

**03.01.0012 Mäuseköderboxen kontrollieren und ggf. nachfüllen. 3. Kontrolldurchgang, Während der Entwicklungspflege.**
Köderboxen mit den Köderpads (Wirkstoff: 0,029 g/kg
Brodifacoum) kontrollieren und ggf.
nachfüllen.
3. Kontrolldurchgang. Während
der Entwicklungspflege.
Prüfprotokoll anfertigen.
Menge: 4,000 St

**03.01.0013 Fuchsröhren kontrollieren und reinigen.**
Fuchsröhren auf Schäden kontrollieren.
Beschädigte Bereiche reparieren.
Verschmutzungen sind zu beseitigen.
Während der Entwicklungspflege bei
jedem der 3 Pflegegänge.
Menge: 1,000 Psch

*Hinweis*
Alle Innenbereiche der Zäunungen sind in einer
Breite von einem Meter zu mähen. Zuzüglich sind
die Außenbereiche des WVSZ in einer Breite von
einem Meter zu mähen.

**03.01.0014 Rasen mähen. Rasen mähen im Bereich der Zauntrassen.*1. Pflegegang**
Rasen mähen. Rasen im Bereich der Zäunungen von außen 1
m mähen. Mähfläche '200 m²'

1. Pflegegang. Während der Entwicklunspflege.
Mähgut bleibt liegen.
Menge: 200,000 m²

**03.01.0015 Rasen mähen. Rasen mähen im Bereich der Zauntrassen.*2. Pflegegang**
Rasen mähen. Rasen im Bereich der Zäunungen von außen 1
m mähen. Mähfläche '200 m²'

2. Pflegegang. Während der Entwicklunspflege.
Mähgut bleibt liegen.
Menge: 200,000 m²

**03.01.0016 Rasen mähen. Rasen mähen im Bereich der Zauntrassen.*3. Pflegegang**
Rasen mähen. Rasen im Bereich der Zäunungen von außen 1
m mähen. Mähfläche '200 m²'

3. Pflegegang. Während der Entwicklunspflege.
Mähgut bleibt liegen.
Menge: 200,000 m²

**03.01.0017 Aufwuchs mähen. Aufwuchs zwischen den Pflanzreihen mähen.*1. Pflegegang**
Aufwuchs mähen. Aufwuchs zwischen den
Pflanzreihen mähen. Höhe 0,10m.
Mähfläche '1147,8 m²'

1. Pflegegang. Während der
Entwicklungspflege. Mähgut bleibt
liegen.
Menge: 1147,800 m²

**03.01.0018 Aufwuchs mähen. Aufwuchs zwischen den Pflanzreihen mähen.*2. Pflegegang**
Aufwuchs mähen. Aufwuchs zwischen den
Pflanzreihen mähen. Höhe 0,10m.
Mähfläche '1147,8 m²'

2. Pflegegang. Während der
Entwicklungspflege. Mähgut bleibt
liegen.
Menge: 1147,800 m²

**03.01.0019 Aufwuchs mähen. Aufwuchs zwischen den Pflanzreihen mähen.*3. Pflegegang**
Aufwuchs mähen. Aufwuchs zwischen den
Pflanzreihen mähen. Höhe 0,10m.
Mähfläche '1147,8 m²'

3. Pflegegang. Während der
Entwicklungspflege. Mähgut bleibt
liegen.
Menge: 1147,800 m²

**03.01.0020 Zaunkontrolle durchführen**
Zaunkontrolle durchführen.
Menge: 3,000 St

**03.01.0021 Beschädigten Zaun wiederherstellen**
Beschädigten Wildverbissschutzzaun wiederherstellen.
Zu reparierende / defekte Teile ersetzen.
Menge: 10,000 m

### 04 Entwicklungspflege 2. Jahr (2029)

#### 04.00 Baustelleneinrichtung

**04.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**04.00.0002 Baustelle räumen Dies. LV-Abschn.**
StL-Nr. 21910111202
Baustelle von allen Geräten, Anlagen, Einrichtungen und
dgl. räumen. Benutzte Flächen und Wege entsprechend dem
ursprünglichen Zustand herrichten. Soweit nicht für
bestimmte Leistungen für das Räumen der Baustelle gesonderte Positionen im Leistungsverzeichnis enthalten
sind, gilt die Pauschale
für alle Leistungen dieses Abschnittes des Leistungsverzeichnisses.
Menge: 1,000 Psch

#### 04.01 Pflegearbeiten

*Hinweis*
Es sind 6 Bewässerungsgänge im Zeitraum der
Entwicklungspflege vorgesehen. Die Menge von 20 Liter
pro Gehölz ist jeweils in 2 Gaben zu verabreichen.
Berechnung zur Bewässerungsmenge:
528 Pflanzen multipliziert mit 20 Liter Wasser ergeben
etwa 11 m³ Wasser für die gesamte Bewässerungsmenge.
Die Bewässerungstechnologie ist nach Wahl des AN
anzupassen und durchzuführen.

**04.01.0001 Einzelgehölz wässern 20 Liter*Entwicklungspflege**
Einzelgehölz wässern, Wasser liefern. Bodenart, Exposition und Standort nach Unterlagen des AG. Wurzelraum
ausreichend durchfeuchten.
Gehölz 'verpflanzter Strauch sowie 2- und 3-jährig
verpflanzter Sämling  '

Mindestwassermenge je Pflanze pro Wässerungsgang = 20
Liter.
1. Wässerungsgang während der Entwicklungspflege .
Menge: 11,000 m³

**04.01.0002 Einzelgehölz wässern 20 Liter*Entwicklungspflege**
Einzelgehölz wässern, Wasser liefern. Bodenart, Exposition und Standort nach Unterlagen des AG. Wurzelraum
ausreichend durchfeuchten.
Gehölz 'verpflanzter Strauch sowie 2- und 3-jährig
verpflanzter Sämling  '

Mindestwassermenge je Pflanze pro Wässerungsgang = 20
Liter.
2. Wässerungsgang während der Entwicklungspflege.
Menge: 11,000 m³

**04.01.0003 Einzelgehölz wässern 20 Liter*Entwicklungspflege**
Einzelgehölz wässern, Wasser liefern. Bodenart, Exposition und Standort nach Unterlagen des AG. Wurzelraum
ausreichend durchfeuchten.
Gehölz 'verpflanzter Strauch sowie 2- und 3-jährig
verpflanzter Sämling  '

Mindestwassermenge je Pflanze pro Wässerungsgang = 20
Liter.
3. Wässerungsgang während der Entwicklungspflege.
Menge: 11,000 m³

**04.01.0004 Einzelgehölz wässern 20 Liter*Entwicklungspflege**
Einzelgehölz wässern, Wasser liefern. Bodenart, Exposition und Standort nach Unterlagen des AG. Wurzelraum
ausreichend durchfeuchten.
Gehölz 'verpflanzter Strauch sowie 2- und 3-jährig
verpflanzter Sämling  '

Mindestwassermenge je Pflanze pro Wässerungsgang = 20
Liter.
4. Wässerungsgang während der Entwicklungspflege.
Menge: 11,000 m³

**04.01.0005 Einzelgehölz wässern 20 Liter*Entwicklungspflege**
Einzelgehölz wässern, Wasser liefern. Bodenart, Exposition und Standort nach Unterlagen des AG. Wurzelraum
ausreichend durchfeuchten.
Gehölz 'verpflanzter Strauch sowie 2- und 3-jährig
verpflanzter Sämling  '

Mindestwassermenge je Pflanze pro Wässerungsgang = 20
Liter.
5. Wässerungsgang während der Entwicklungspflege.
Menge: 11,000 m³

**04.01.0006 Einzelgehölz wässern 20 Liter*Entwicklungspflge**
Einzelgehölz wässern, Wasser liefern. Bodenart, Exposition und Standort nach Unterlagen des AG. Wurzelraum
ausreichend durchfeuchten.
Gehölz 'verpflanzter Strauch sowie 2- und 3-jährig
verpflanzter Sämling  '

Mindestwassermenge je Pflanze pro Wässerungsgang = 20
Liter.
6. Wässerungsgang während der Entwicklungspflege.
Menge: 11,000 m³

**04.01.0007 Pflanzriefe pflegen*bis 2 St. pro Meter 1. Pflegegang*Entwicklungspfl.**
Pflanzriefe pflegen, 0,4 m breit.

Mittlerer Gehölzbestand mit 1 Stück je laufender Meter.
1. Pflegegang. Während der Entwicklungspflege.
Pflanzenriefe durchgängig 'jäten und abgetrennte Teile
unerwünschten Aufwuches der Verwertung nach Wahl des AN
zuführen.'
Menge: 528,000 m

**04.01.0008 Pflanzriefe pflegen*mit 1 St. pro Meter 2. Pflegegang*Entwicklungspfl.**
Pflanzriefe pflegen, 0,4 m breit.

Mittlerer Gehölzbestand mit 1 Stück je laufender Meter.
2. Pflegegang. Während der Entwicklungspflege.
Pflanzenriefe durchgängig 'jäten und abgetrennte Teile
unerwünschten Aufwuches der Verwertung nach Wahl des AN
zuführen.'
Menge: 528,000 m

**04.01.0009 Pflanzriefe pflegen*mit 1 St. pro Meter 3. Pflegegang*Entwicklungspfl.**
Pflanzriefe pflegen, 0,4 m breit.

Mittlerer Gehölzbestand mit 1 Stück je laufender Meter.
3. Pflegegang. Während der Entwicklungspflege.
Pflanzenriefe durchgängig 'jäten und abgetrennte Teile
unerwünschten Aufwuches der Verwertung nach Wahl des AN
zuführen.'
Menge: 528,000 m

**04.01.0010 Mäuseköderboxen kontrollieren und ggf. nachfüllen. 1. Kontrolldurchgang, Während der Entwicklungspflege.**
Köderboxen mit den Könderpads (Wirkstoff: 0,029 g/kg
Brodifacoum) kontrollieren und ggf.
nachfüllen.
1. Kontrolldurchgang. Während
der Entwicklungspflege.
Prüfprotokoll anfertigen.
Menge: 4,000 St

**04.01.0011 Mäuseköderboxen kontrollieren und ggf. nachfüllen. 2. Kontrolldurchgang, Während der Entwicklungspflege.**
Köderboxen mit den Köderpads (Wirkstoff: 0,029 g/kg
Brodifacoum) kontrollieren und ggf.
nachfüllen.
2. Kontrolldurchgang. Während
der Entwicklungspflege.
Prüfprotokoll anfertigen.
Menge: 4,000 St

**04.01.0012 Mäuseköderboxen kontrollieren und ggf. nachfüllen. 3. Kontrolldurchgang, Während der Entwicklungspflege.**
Köderboxen mit den Köderpads (Wirkstoff: 0,029 g/kg
Brodifacoum) kontrollieren und ggf.
nachfüllen.
3. Kontrolldurchgang. Während
der Entwicklungspflege.
Prüfprotokoll anfertigen.
Menge: 4,000 St

**04.01.0013 Fuchsröhren kontrollieren und reinigen.**
Fuchsröhren auf Schäden kontrollieren.
Beschädigte Bereiche reparieren.
Verschmutzungen sind zu beseitigen.
Während der Entwicklungspflege bei
jedem der 3 Pflegegänge.
Menge: 1,000 Psch

**04.01.0014 Mineraldünger liefern NPKMg-Dünger*Langz. 12 Monate**
StL-Nr. 22110711412
Mineraldünger liefern.
NPKMg-Dünger, mind. 14 v. H. N, chloridarm.
Dünger mit Langzeitwirkung, umhüllt, 12 Monate.
Menge: 12,000 kg
Zuordnung: 107

**04.01.0015 Dünger ausbringen NPKMg-Dünger*20 g/Gehölz**
Dünger ausbringen und einarbeiten. Dünger liefern wird
gesondert vergütet. NPKMg-Dünger, mind. 14 v.H. N,
chloridarm.
Ausbringmenge = 20 g/Gehölz.
Menge: 528,000 St

*Hinweis*
Alle Innenbereiche der Zäunungen sind in einer
Breite von einem Meter zu mähen. Zuzüglich sind
die Außenbereiche des WVSZ in einer Breite von
einem Meter zu mähen.

**04.01.0016 Rasen mähen im Bereich der Zauntrassen.*1. Pflegegang**
Rasen mähen. Rasen im Bereich der Zäunungen von außen 1
m mähen. Mähfläche '200 m²'

1. Pflegegang. Während der Entwicklunspflege.
Mähgut bleibt liegen.
Menge: 200,000 m²

**04.01.0017 Rasen mähen im Bereich der Zauntrassen.*2. Pflegegang**
Rasen mähen. Rasen im Bereich der Zäunungen von außen 1
m mähen. Mähfläche '200 m²'

2. Pflegegang. Während der Entwicklunspflege.
Mähgut bleibt liegen.
Menge: 200,000 m²

**04.01.0018 Rasen mähen im Bereich der Zauntrassen.*3. Pflegegang**
Rasen mähen. Rasen im Bereich der Zäunungen 1 m von
außen mähen. Mähfläche '200 m²'

3. Pflegegang. Während der Entwicklunspflege.
Mähgut bleibt liegen.
Menge: 200,000 m²

**04.01.0019 Aufwuchs mähen zwischen den Pflanzreihen.*1. Pflegegang**
Aufwuchs mähen. Aufwuchs zwischen den
Pflanzreihen mähen. Höhe 0,10m.
Mähfläche '1147,8 m²'

1. Pflegegang. Während der
Entwicklungspflege. Mähgut bleibt
liegen.
Menge: 1147,800 m²

**04.01.0020 Aufwuchs mähen zwischen den Pflanzreihen.*2. Pflegegang**
Aufwuchs mähen. Aufwuchs zwischen den
Pflanzreihen mähen. Höhe 0,10m.
Mähfläche '1147,8 m²'

2. Pflegegang. Während der
Entwicklungspflege. Mähgut bleibt
liegen.
Menge: 1147,800 m²

**04.01.0021 Aufwuchs mähen zwischen den Pflanzreihen.*3. Pflegegang**
Aufwuchs mähen. Aufwuchs zwischen den
Pflanzreihen mähen. Höhe 0,10m.
Mähfläche '1147,8 m²'

3. Pflegegang. Während der
Entwicklungspflege. Mähgut bleibt
liegen.
Menge: 1147,800 m²

**04.01.0022 Zaunkonrtolle durchführen**
Zaunkontrolle durchführen.
Menge: 3,000 St

**04.01.0023 Beschädigten Zaun wiederherstellen**
Beschädigten Wildverbissschutzzaun wiederherstellen.
Zu reparierende / defekte Teile ersetzen.
Menge: 10,000 m

### 05 Entwicklungspflege 3. Jahr (2030)

#### 05.00 Baustelleneinrichtung

**05.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**05.00.0002 Baustelle räumen Dies. LV-Abschn.**
StL-Nr. 21910111202
Baustelle von allen Geräten, Anlagen, Einrichtungen und
dgl. räumen. Benutzte Flächen und Wege entsprechend dem
ursprünglichen Zustand herrichten. Soweit nicht für
bestimmte Leistungen für das Räumen der Baustelle gesonderte Positionen im Leistungsverzeichnis enthalten
sind, gilt die Pauschale
für alle Leistungen dieses Abschnittes des Leistungsverzeichnisses.
Menge: 1,000 Psch

#### 05.01 Pflegearbeiten

*Hinweis*
Es sind 6 Bewässerungsgänge im Zeitraum der
Entwicklungspflege vorgesehen. Die Menge von 20 Liter
pro Gehölz ist jeweils in 2 Gaben zu verabreichen.
Berechnung zur Bewässerungsmenge:
528 Pflanzen multipliziert mit 20 Liter Wasser ergeben
etwa 11 m³ Wasser für die gesamte Bewässerungsmenge.
Die Bewässerungstechnologie ist nach Wahl des AN
anzupassen und durchzuführen.

**05.01.0001 Einzelgehölz wässern 20 Liter*Entwicklungspflege**
Einzelgehölz wässern, Wasser liefern. Bodenart, Exposition und Standort nach Unterlagen des AG. Wurzelraum
ausreichend durchfeuchten.
Gehölz 'verpflanzter Strauch sowie 2- und 3-jährig
verpflanzter Sämling  '

Mindestwassermenge je Pflanze pro Wässerungsgang = 20
Liter.
1. Wässerungsgang während der Entwicklungspflege .
Menge: 11,000 m³

**05.01.0002 Einzelgehölz wässern 20 Liter*Entwicklungspflege**
Einzelgehölz wässern, Wasser liefern. Bodenart, Exposition und Standort nach Unterlagen des AG. Wurzelraum
ausreichend durchfeuchten.
Gehölz 'verpflanzter Strauch sowie 2- und 3-jährig
verpflanzter Sämling  '

Mindestwassermenge je Pflanze pro Wässerungsgang = 20
Liter.
2. Wässerungsgang während der Entwicklungspflege.
Menge: 11,000 m³

**05.01.0003 Einzelgehölz wässern 20 Liter*Entwicklungspflege**
Einzelgehölz wässern, Wasser liefern. Bodenart, Exposition und Standort nach Unterlagen des AG. Wurzelraum
ausreichend durchfeuchten.
Gehölz 'verpflanzter Strauch sowie 2- und 3-jährig
verpflanzter Sämling  '

Mindestwassermenge je Pflanze pro Wässerungsgang = 20
Liter.
3. Wässerungsgang während der Entwicklungspflege.
Menge: 11,000 m³

**05.01.0004 Einzelgehölz wässern 20 Liter*Entwicklungspflege**
Einzelgehölz wässern, Wasser liefern. Bodenart, Exposition und Standort nach Unterlagen des AG. Wurzelraum
ausreichend durchfeuchten.
Gehölz 'verpflanzter Strauch sowie 2- und 3-jährig
verpflanzter Sämling  '

Mindestwassermenge je Pflanze pro Wässerungsgang = 20
Liter.
4. Wässerungsgang während der Entwicklungspflege.
Menge: 11,000 m³

**05.01.0005 Einzelgehölz wässern 20 Liter*Entwicklungspflege**
Einzelgehölz wässern, Wasser liefern. Bodenart, Exposition und Standort nach Unterlagen des AG. Wurzelraum
ausreichend durchfeuchten.
Gehölz 'verpflanzter Strauch sowie 2- und 3-jährig
verpflanzter Sämling  '

Mindestwassermenge je Pflanze pro Wässerungsgang = 20
Liter.
5. Wässerungsgang während der Entwicklungspflege.
Menge: 11,000 m³

**05.01.0006 Einzelgehölz wässern 20 Liter*Entwicklungspflge**
Einzelgehölz wässern, Wasser liefern. Bodenart, Exposition und Standort nach Unterlagen des AG. Wurzelraum
ausreichend durchfeuchten.
Gehölz 'verpflanzter Strauch sowie 2- und 3-jährig
verpflanzter Sämling  '

Mindestwassermenge je Pflanze pro Wässerungsgang = 20
Liter.
6. Wässerungsgang während der Entwicklungspflege.
Menge: 11,000 m³

**05.01.0007 Pflanzriefe pflegen*mit 1 St. pro Meter 1. Pflegegang*Entwicklungspfl.**
Pflanzriefe pflegen, 0,4 m breit.

Mittlerer Gehölzbestand mit 1 Stück je laufender Meter.
1. Pflegegang. Während der Entwicklungspflege.
Pflanzenriefe durchgängig 'jäten und abgetrennte Teile
unerwünschten Aufwuches der Verwertung nach Wahl des AN
zuführen.'
Menge: 528,000 m

**05.01.0008 Pflanzriefe pflegen*mit 1 St. pro Meter 2. Pflegegang*Entwicklungspfl.**
Pflanzriefe pflegen, 0,4 m breit.

Mittlerer Gehölzbestand mit 1 Stück je laufender Meter.
2. Pflegegang. Während der Entwicklungspflege.
Pflanzenriefe durchgängig 'jäten und abgetrennte Teile
unerwünschten Aufwuches der Verwertung nach Wahl des AN
zuführen.'
Menge: 528,000 m

**05.01.0009 Mäuseköderboxen kontrollieren und ggf. nachfüllen. 1. Kontrolldurchgang, Während der Entwicklungspflege.**
Köderboxen mit den Köderpads (Wirkstoff: 0,029 g/kg
Brodifacoum) kontrollieren und ggf.
nachfüllen.
1. Kontrolldurchgang. Während
der Entwicklungspflege.
Prüfprotokoll anfertigen.
Menge: 4,000 St

**05.01.0010 Mäuseköderboxen kontrollieren und ggf. nachfüllen. 2. Kontrolldurchgang, Während der Entwicklungspflege.**
Köderboxen kontrollieren und ggf.
nachfüllen.
2. Kontrolldurchgang. Während
der Entwicklungspflege.
Prüfprotokoll anfertigen.
Menge: 4,000 St

**05.01.0011 Fuchsröhren kontrollieren und reinigen.**
Fuchsröhren auf Schäden kontrollieren.
Beschädigte Bereiche reparieren.
Verschmutzungen sind zu beseitigen.
Während der Entwicklungspflege bei
jedem der 2 Pflegegänge.
Menge: 1,000 Psch

*Hinweis*
Alle Innenbereiche der Zäunungen sind in einer
Breite von einem Meter zu mähen. Zuzüglich sind
die Außenbereiche des WVSZ in einer Breite von
einem Meter zu mähen.

**05.01.0012 Rasen mähen im Bereich der Zauntrassen.*1. Pflegegang**
Rasen mähen. Rasen im Bereich der Zäunungen von außen 1
m mähen. Mähfläche '200 m²'

1. Pflegegang. Während der Entwicklunspflege.
Mähgut bleibt liegen.
Menge: 200,000 m²

**05.01.0013 Rasen mähen im Bereich der Zauntrassen.*2. Pflegegang**
Rasen mähen. Rasen im Bereich der Zäunungen von außen
1m mähen. Mähfläche '200 m²'

2. Pflegegang. Während der Entwicklunspflege.
Mähgut bleibt liegen.
Menge: 200,000 m²

**05.01.0014 Aufwuchs mähen zwischen Pflanzreihen.*1. Pflegegang**
Aufwuchs mähen. Aufwuchs zwischen den
Pflanzreihen mähen. Höhe 0,10m.
Mähfläche '1147,8 m²'

1. Pflegegang. Während der
Entwicklungspflege. Mähgut bleibt
liegen.
Menge: 1147,800 m²

**05.01.0015 Aufwuchs mähen zwischen Pflanzreihen.*2. Pflegegang**
Aufwuchs mähen. Aufwuchs zwischen den
Pflanzreihen mähen. Höhe 0,10m.
Mähfläche '1147,8 m²'

2. Pflegegang. Während der
Entwicklungspflege. Mähgut bleibt
liegen.
Menge: 1147,800 m²

**05.01.0016 Zaunkontrolle durchführen**
Zaunkontrolle durchführen.
Menge: 3,000 St

**05.01.0017 Beschädigten Zaun wiederherstellen**
Beschädigten Wildverbissschutzzaun wiederherstellen.
Zu reparierende / defekte Teile ersetzen.
Menge: 10,000 m

### 06 Entwicklungspflege 4. Jahr (2031)

#### 06.00 Baustelleneinrichtung

**06.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**06.00.0002 Baustelle räumen Dies. LV-Abschn.**
StL-Nr. 21910111202
Baustelle von allen Geräten, Anlagen, Einrichtungen und
dgl. räumen. Benutzte Flächen und Wege entsprechend dem
ursprünglichen Zustand herrichten. Soweit nicht für
bestimmte Leistungen für das Räumen der Baustelle gesonderte Positionen im Leistungsverzeichnis enthalten
sind, gilt die Pauschale
für alle Leistungen dieses Abschnittes des Leistungsverzeichnisses.
Menge: 1,000 Psch

**06.00.0003 Bestandsdokumentation erstellen**
Bestandsdokumentation nach Abschluss der
Entwicklungspflege erstellen und an den AG übergeben.
Textteil und Pläne mit Angaben zur Lage und Größe der
Pflanzflächen. 2-fache Ausfertigung in Papier, Pläne im
Maßstab der entsprechenden Lagepläne sowie digitale
Datenübergabe im Format -pdf und -dwg/-dxf auf mit dem
AG abgestimmtem Datenträger (CD oder DVD).
Menge: 1,000 St

#### 06.01 Pflegearbeiten

*Hinweis*
Es sind 4 Bewässerungsgänge im Zeitraum der
Entwicklungspflege vorgesehen. Die Menge von 20 Liter
pro Gehölz ist jeweils in 2 Gaben zu verabreichen.
Berechnung zur Bewässerungsmenge:
528 Pflanzen multipliziert mit 20 Liter Wasser ergeben
etwa 11 m³ Wasser für die gesamte Bewässerungsmenge.
Die Bewässerungstechnologie ist nach Wahl des AN
anzupassen und durchzuführen.

**06.01.0001 Einzelgehölz wässern 20 Liter*Entwicklungspflege**
Einzelgehölz wässern, Wasser liefern. Bodenart, Exposition und Standort nach Unterlagen des AG. Wurzelraum
ausreichend durchfeuchten.
Gehölz 'verpflanzter Strauch sowie 2- und 3-jährig
verpflanzter Sämling  '

Mindestwassermenge je Pflanze pro Wässerungsgang = 20
Liter.
1. Wässerungsgang während der Entwicklungspflege .
Menge: 11,000 m³

**06.01.0002 Einzelgehölz wässern 20 Liter*Entwicklungspflege**
Einzelgehölz wässern, Wasser liefern. Bodenart, Exposition und Standort nach Unterlagen des AG. Wurzelraum
ausreichend durchfeuchten.
Gehölz 'verpflanzter Strauch sowie 2- und 3-jährig
verpflanzter Sämling  '

Mindestwassermenge je Pflanze pro Wässerungsgang = 20
Liter.
2. Wässerungsgang während der Entwicklungspflege.
Menge: 11,000 m³

**06.01.0003 Einzelgehölz wässern 20 Liter*Entwicklungspflege**
Einzelgehölz wässern, Wasser liefern. Bodenart, Exposition und Standort nach Unterlagen des AG. Wurzelraum
ausreichend durchfeuchten.
Gehölz 'verpflanzter Strauch sowie 2- und 3-jährig
verpflanzter Sämling  '

Mindestwassermenge je Pflanze pro Wässerungsgang = 20
Liter.
3. Wässerungsgang während der Entwicklungspflege.
Menge: 11,000 m³

**06.01.0004 Einzelgehölz wässern 20 Liter*Entwicklungspflege**
Einzelgehölz wässern, Wasser liefern. Bodenart, Exposition und Standort nach Unterlagen des AG. Wurzelraum
ausreichend durchfeuchten.
Gehölz 'verpflanzter Strauch sowie 2- und 3-jährig
verpflanzter Sämling  '

Mindestwassermenge je Pflanze pro Wässerungsgang = 20
Liter.
4. Wässerungsgang während der Entwicklungspflege.
Menge: 11,000 m³

**06.01.0005 Pflanzriefe pflegen*mit 1 St. pro Meter 1. Pflegegang*Entwicklungspfl.**
Pflanzriefe pflegen, 0,4 m breit.

Mittlerer Gehölzbestand mit 1 Stück je laufender Meter.
1. Pflegegang. Während der Entwicklungspflege.
Pflanzenriefe durchgängig 'jäten und abgetrennte Teile
unerwünschten Aufwuches der Verwertung nach Wahl des AN
zuführen.'
Menge: 528,000 m

**06.01.0006 Pflanzriefe pflegen*mit 1 St. pro Meter 2. Pflegegang*Entwicklungspfl.**
Pflanzriefe pflegen, 0,4 m breit.

Mittlerer Gehölzbestand mit 1 Stück je laufender Meter.
2. Pflegegang. Während der Entwicklungspflege.
Pflanzenriefe durchgängig 'jäten und abgetrennte Teile
unerwünschten Aufwuches der Verwertung nach Wahl des AN
zuführen.'
Menge: 528,000 m

**06.01.0007 Mäuseköderboxen kontrollieren und ggf. nachfüllen. 1. Kontrolldurchgang, Während der Entwicklungspflege.**
Köderboxen mit den Köderpads (Wirkstoff: 0,029 g/kg
Brodifacoum) kontrollieren und ggf.
nachfüllen.
1. Kontrolldurchgang. Während
der Entwicklungspflege.
Prüfprotokoll anfertigen.
Menge: 4,000 St

**06.01.0008 Mäuseköderboxen kontrollieren und ggf. nachfüllen. 2. Kontrolldurchgang, Während der Entwicklungspflege.**
Köderboxen mit den Köderpads (Wirkstoff: 0,029 g/kg
Brodifacoum) kontrollieren und ggf.
nachfüllen.
2. Kontrolldurchgang. Während
der Entwicklungspflege.
Prüfprotokoll anfertigen.
Menge: 4,000 St

**06.01.0009 Fuchsröhren kontrollieren und reinigen.**
Fuchsröhren auf Schäden kontrollieren.
Beschädigte Bereiche reparieren.
Verschmutzungen sind zu beseitigen.
Während der Entwicklungspflege bei
jedem der 2 Pflegegänge.
Menge: 1,000 Psch

**06.01.0010 Mineraldünger liefern NPKMg-Dünger*Langz. 12 Monate**
StL-Nr. 22110711412
Mineraldünger liefern.
NPKMg-Dünger, mind. 14 v. H. N, chloridarm.
Dünger mit Langzeitwirkung, umhüllt, 12 Monate.
Menge: 12,000 kg
Zuordnung: 107

**06.01.0011 Dünger ausbringen NPKMg-Dünger*20 g/Gehölz**
Dünger ausbringen und einarbeiten. Dünger liefern wird
gesondert vergütet. NPKMg-Dünger, mind. 14 v.H. N,
chloridarm.
Ausbringmenge = 20 g/Gehölz.
Menge: 528,000 St

*Hinweis*
Alle Innenbereiche der Zäunungen sind in einer
Breite von einem Meter zu mähen. Zuzüglich sind die
Außenbereiche des WVSZ in einer Breite von einem Meter
zu mähen.

**06.01.0012 Rasen mähen im Bereich der Zauntrassen.*1. Pflegegang**
Rasen mähen. Rasen im Bereich der Zäunungen von außen 1
m mähen. Mähfläche '200 m²'

1. Pflegegang. Während der Entwicklunspflege.
Mähgut bleibt liegen.
Menge: 200,000 m²

**06.01.0013 Rasen mähen im Bereich er Zauntrassen.*2. Pflegegang**
Rasen mähen. Rasen im Bereich der Zäunungen von außen 1
m mähen. Mähfläche '200 m²'

2. Pflegegang. Während der Entwicklunspflege.
Mähgut bleibt liegen.
Menge: 200,000 m²

**06.01.0014 Aufwuchs mähen zwischen Pflanzreihen.*1. Pflegegang**
Aufwuchs mähen. Aufwuchs zwischen den
Pflanzreihen mähen. Höhe 0,10m.
Mähfläche '1147,8 m²'

1. Pflegegang. Während der
Entwicklungspflege. Mähgut bleibt
liegen.
Menge: 1147,800 m²

**06.01.0015 Aufwuchs mähen zwischen den Pflanzreihen.*2. Pflegegang**
Aufwuchs mähen. Aufwuchs zwischen den
Pflanzreihen mähen. Höhe 0,10m.
Mähfläche '1147,8 m²'

2. Pflegegang. Während der
Entwicklungspflege. Mähgut bleibt
liegen.
Menge: 1147,800 m²

**06.01.0016 Zaunkontrolle durchführen**
Zaunkontrolle durchführen.
Menge: 3,000 St

**06.01.0017 Beschädigten Zaun wiederherstellen**
Beschädigten Wildverbissschutzzaun wiederherstellen.
Zu reparierende / defekte Teile ersetzen.
Menge: 10,000 m

**06.01.0018 Wildverbissschutzzaun und Gattertor zurückbauen**
Wildverbissschutzzaun mit Z-Profil einschl. Pfosten und
Gattertor sind nach vorheriger Absprache bei der
Endabnahme komplett zurückgebaut wie errichtet, je nach
Zustand der Kultur.(siehe Position 00.04.0007 und
00.04.0009) und fachgerecht zu entsorgen.
Menge: 200,000 m

**06.01.0019 Greifvogelstange abbauen**
Greifvogelstange sind zurückzubauen und fachgerecht zu
entsorgen wie errichtet (siehe Position 00.04.0008).
Menge: 1,000 St

**06.01.0020 Fuchsröhren abbauen**
Fuchsröhren sind zurückzubauen wie errichtet (siehe
Position 00.04.005)und fachgerecht zu entsorgen.
Menge: 4,000 St

**06.01.0021 Köderboxen entfernen**
Verschließbare Nagerköderstationen sind zu entfernen
wie aufgestellt (siehe Position 00.04.0006)und
fachgerecht zu reinigen und zu entsorgen.
Menge: 4,000 St

USt %: 19,00
